# Climatiseur évaporatif

- Propriété du fichier: CYPE Ingenieros S.A.
- Format: FIEBDC-3/2016
- Logiciel: Générateur de prix de la construction. CYPE Ingenieros, S.A.
- Date: 04/10/2024
- Zone géographique: Mali
- Devise: XOF
- Coûts indirects: 3 %
- Frais généraux: 13 %
- Bénéfice: 6 %
- TVA: 18 %

## T Équipements techniques

### TV Climatisation et ventilation

#### TVF Bioclimatisation

**TVF010** U Climatiseur évaporatif.
Climatiseur évaporatif industriel, débit d'air nominal 18000 m³/h, ventilateur axial avec alimentation monophasée à 230 V, à 10 vitesses, sortie d'air inférieur, puissance frigorifique 16750 W, pression sonore 76 dBA, consommation d'électricité 1200 W, dimensions 1150x1150x950 mm, carcasse en plastique, préfiltres, panneaux filtrants humidifiants, distributeur d'eau aux panneaux, système de gestion d'eau (pompe, système de drainage automatique et système de détection d'eau), réservoir d'eau de 30 litres, système d'ozonisation, système de fermeture de conduit automatique (lorsque l'unité n'est pas en fonctionnement), connecteurs électriques de type rapide, commande digitale de contrôle, de paroi, avec contrôle de l'humidité et de la température via 3 programmes configurables, programmation quotidienne et hebdomadaire allant jusqu'à 8 événements et capteur externe de température et d'humidité, pour connexion, par sa sortie d'air inférieur, au conduit de ventilation (non compris dans ce prix). Totalement monté, connecté et mis en marche par l'entreprise installatrice pour le contrôle de son bon fonctionnement.
Inclut: Implantation de l'unité. Installation de l'unité. Connexion de l'équipement au réseau électrique. Connexion de l'équipement au réseau de plomberie. Mise en marche.
Critère pour le métré: Nombre d'unités prévues, selon documentation graphique du Projet.
Critère pour le mémoire: On mesurera le nombre d'unités réellement exécutées selon les spécifications du Projet.

| Code | U | Désignation | Quantité | Prix | Montant |
|---|---|---|---|---|---|
| mt42ter005aa | U | Climatiseur évaporatif industriel, débit d'air nominal 18000 m³/h, ventilateur axial avec alimentation monophasée à 230 V, à 10 vitesses, sortie d'air inférieur, puissance frigorifique 16750 W, pression sonore 76 dBA, consommation d'électricité 1200 W, dimensions 1150x1150x950 mm, carcasse en plastique, préfiltres, panneaux filtrants humidifiants, distributeur d'eau aux panneaux, système de gestion d'eau (pompe, système de drainage automatique et système de détection d'eau), réservoir d'eau de 30 litres, système d'ozonisation, système de fermeture de conduit automatique (lorsque l'unité n'est pas en fonctionnement), connecteurs électriques de type rapide, commande digitale de contrôle, de paroi, avec contrôle de l'humidité et de la température via 3 programmes configurables, programmation quotidienne et hebdomadaire allant jusqu'à 8 événements et capteur externe de température et d'humidité. (matériau) | 1 | 2542066.64 | 2542066.640 |
| mo005 | h | Compagnon professionnel III/CP2 installateur de climatisation. (main-d'œuvre) | 0.259 | 1625.89 | 421.106 |
| mo104 | h | Ouvrier professionnel II/OP installateur de climatisation. (main-d'œuvre) | 0.259 | 1180.54 | 305.760 |
| % | % | Frais de chantier des unités d'ouvrage | 2 % | 2542793.506 | 50855.870 |
|  |  | Coûts directs |  |  | 2593649.376 |

## Ressources

**mt42ter005aa** U Climatiseur évaporatif industriel
Données techniques: Coût énergétique 8956.046 MJ; Émission de CO2 659.273 kg
Déchets:
- emballage: re150101 Emballages en papier et en carton. (composant de déchet); quantité 0.086 kg; Code CED 15 01 01; Masse de l'élément 1 kg; Volume 0.001333 m3
