# Unité extérieure d'air conditionné, pompe à chaleur

- Propriété du fichier: CYPE Ingenieros S.A.
- Format: FIEBDC-3/2016
- Logiciel: Générateur de prix de la construction. CYPE Ingenieros, S.A.
- Date: 16/04/2024
- Zone géographique: Mali
- Devise: XOF
- Coûts indirects: 3 %
- Frais généraux: 13 %
- Bénéfice: 6 %
- TVA: 18 %

## T Équipements techniques

### TV Climatisation et ventilation

#### TVL Système Mitsubishi Electric à débit de réfrigérant variable

**TVL010** U Unité extérieure d'air conditionné, pompe à chaleur.
Unité extérieure d'air conditionné, pour système air-air multisplit, avec débit variable de réfrigérant, pompe à chaleur, pour gaz R-410A, alimentation triphasée (400V/50Hz), gamme City Multi, série Y, modèle PUHY-P200YNW-A2 "MITSUBISHI ELECTRIC", puissance frigorifique nominale 22,4 kW (température de bulbe humide de l'air intérieur 19°C, température de bulbe sec de l'air extérieur 35°C), EER 5,28, SEER 7,65, consommation électrique nominale en refroidissement 6,03 kW, intervalle de fonctionnement de température de bulbe sec de l'air extérieur en refroidissement de -5 à 52°C, puissance calorifique nominale 25 kW (température de bulbe sec de l'air intérieur 20°C, température de bulbe humide de l'air extérieur 6°C), COP 5,45, SCOP 4,35, consommation électrique nominale en chauffage 5,18 kW, intervalle de fonctionnement de température de bulbe sec de l'air extérieur en chauffage de -20 à 15,5°C, connectibilité d'au maximum 17 unités intérieures avec un pourcentage de capacité minimum de 50% et maximum de 130%, compresseur scroll hermétiquement scellé avec contrôle Inverter, 920x1858x740 mm, poids 225 kg, pression sonore 58 dBA, puissance sonore 75 dBA, débit d'air 170 m³/min, longueur totale maximale d'une tuyauterie frigorifique 1000 m, différence maximale de hauteur d'installation 90 m si l'unité extérieure se trouve au-dessus des unités intérieures et 60 m si elle se trouve en dessous.
Critère d'évaluation économique: Le prix ne comprend les éléments antivibratoires de sol, la canalisation ni le câblage électrique d'alimentation.
Inclut: Implantation. Mise en place et fixation. Connexion aux lignes frigorifiques. Connexion au réseau électrique. Connexion au réseau de tout à l'égout. Mise en marche.
Critère pour le métré: Nombre d'unités prévues, selon documentation graphique du Projet.
Critère pour le mémoire: On mesurera le nombre d'unités réellement exécutées selon les spécifications du Projet.

| Code | U | Désignation | Quantité | Prix | Montant |
|---|---|---|---|---|---|
| mt42mee020a | U | Unité extérieure d'air conditionné, pour système air-air multisplit, avec débit variable de réfrigérant, pompe à chaleur, pour gaz R-410A, alimentation triphasée (400V/50Hz), gamme City Multi, série Y, modèle PUHY-P200YNW-A2 "MITSUBISHI ELECTRIC", puissance frigorifique nominale 22,4 kW (température de bulbe humide de l'air intérieur 19°C, température de bulbe sec de l'air extérieur 35°C), EER 5,28, SEER 7,65, consommation électrique nominale en refroidissement 6,03 kW, intervalle de fonctionnement de température de bulbe sec de l'air extérieur en refroidissement de -5 à 52°C, puissance calorifique nominale 25 kW (température de bulbe sec de l'air intérieur 20°C, température de bulbe humide de l'air extérieur 6°C), COP 5,45, SCOP 4,35, consommation électrique nominale en chauffage 5,18 kW, intervalle de fonctionnement de température de bulbe sec de l'air extérieur en chauffage de -20 à 15,5°C, connectibilité d'au maximum 17 unités intérieures avec un pourcentage de capacité minimum de 50% et maximum de 130%, compresseur scroll hermétiquement scellé avec contrôle Inverter, 920x1858x740 mm, poids 225 kg, pression sonore 58 dBA, puissance sonore 75 dBA, débit d'air 170 m³/min, longueur totale maximale d'une tuyauterie frigorifique 1000 m, différence maximale de hauteur d'installation 90 m si l'unité extérieure se trouve au-dessus des unités intérieures et 60 m si elle se trouve en dessous. (matériau) | 1 | 9799617.52 | 9799617.520 |
| mo005 | h | Compagnon professionnel III/CP2 installateur de climatisation. (main-d'œuvre) | 7.777 | 1610.98 | 12528.591 |
| mo104 | h | Ouvrier professionnel II/OP installateur de climatisation. (main-d'œuvre) | 7.777 | 1169.71 | 9096.835 |
| % | % | Frais de chantier des unités d'ouvrage | 2 % | 9821242.946 | 196424.859 |
|  |  | Coûts directs |  |  | 10017667.805 |

## Ressources

**mt42mee020a** U Unité extérieure d'air conditionné
Données techniques: Coût énergétique 10338.251 MJ; Émission de CO2 707.491 kg
Déchets:
- emballage: re150101 Emballages en papier et en carton. (composant de déchet); quantité 0.18 kg; Code CED 15 01 01; Masse de l'élément 1 kg; Volume 0.001333 m3
- emballage: re170203 Plastique. (composant de déchet); quantité 0.09 kg; Code CED 17 02 03; Masse de l'élément 1 kg; Volume 0.001667 m3
