# Chapeau

- Propriété du fichier: CYPE Ingenieros S.A.
- Format: FIEBDC-3/2016
- Logiciel: Générateur de prix de la construction. CYPE Ingenieros, S.A.
- Date: 16/04/2024
- Zone géographique: Mali
- Devise: XOF
- Coûts indirects: 3 %
- Frais généraux: 13 %
- Bénéfice: 6 %
- TVA: 18 %

## T Équipements techniques

### TV Climatisation et ventilation

#### TVM Ventilation mécanique pour logements

**TVM200** U Chapeau.
Casquette contre la pluie de tôle galvanisée, pour conduit de sortie de 150 mm de diamètre extérieur en toiture inclinée avec recouvrement de tuiles, finition lisse, avec maille de protection contre l'entrée de feuilles et d'oiseaux, bavette en plomb et fût de raccordement au conduit.
Inclut: Implantation. Mise en place.
Critère pour le métré: Nombre d'unités prévues, selon documentation graphique du Projet.
Critère pour le mémoire: On mesurera le nombre d'unités réellement exécutées selon les spécifications du Projet.

| Code | U | Désignation | Quantité | Prix | Montant |
|---|---|---|---|---|---|
| mt42svs270db | U | Casquette contre la pluie de tôle galvanisée, pour conduit de sortie de 150 mm de diamètre extérieur en toiture inclinée avec recouvrement de tuiles, finition lisse, avec maille de protection contre l'entrée de feuilles et d'oiseaux, bavette en plomb et fût de raccordement au conduit. (matériau) | 1 | 107664.42 | 107664.420 |
| mo020 | h | Compagnon professionnel III/CP2 construction. (main-d'œuvre) | 0.202 | 1567.76 | 316.688 |
| mo112 | h | Ouvrier d'exécution I/OE2 construction. (main-d'œuvre) | 0.101 | 1147.59 | 115.907 |
| % | % | Frais de chantier des unités d'ouvrage | 2 % | 108097.015 | 2161.940 |
|  |  | Coûts directs |  |  | 110258.955 |

## Ressources

**mt42svs270db** U Casquette contre la pluie de tôle galvanisée
Données techniques: Coût énergétique 201.513 MJ; Émission de CO2 21.602 kg
Déchets:
- emballage: re150101 Emballages en papier et en carton. (composant de déchet); quantité 1.32 kg; Code CED 15 01 01; Masse de l'élément 1 kg; Volume 0.001333 m3
