# Isolation acoustique pour silencieux de cellules, avec des panneaux de laine minérale

- Propriété du fichier: CYPE INGENIEROS, S.A.
- Format: FIEBDC-3/2002
- Zone géographique: Mali
- Devise: XOF
- Coûts indirects: 3.00 %
- Frais généraux: 13.00 %
- Bénéfice: 6.00 %
- TVA: 18.00 %

## F Aménagements et finitions

### FI Isolations intérieures

#### FIM Matériel industriel

**FIM010** m² Isolation acoustique pour silencieux de cellules, avec des panneaux de laine minérale.
Isolation acoustique constituée de panneau semi-rigide en laine de verre TECH Slab 3.0 G1 (Panneau Neto) "ISOVER", de 30 mm d'épaisseur, revêtu sur une de ses faces par un voile minéral noire, résistance thermique 0,79 m²K/W, conductivité thermique 0,038 W/(mK), densité 70 kg/m³, chaleur spécifique 840 J/kgK, coefficient d'absorption acoustique moyen 0,65 pour une fréquence de 500 Hz et coefficient de résistance à la diffusion de la vapeur d'eau 1, placée dans l'intérieur des cellules du silencieux pour conduits rectangulaires.
Inclut: Préparation de la surface. Mise en place du panneau.
Critère pour le métré: Surface mesurée selon documentation graphique du Projet.
Critère pour le mémoire: On mesurera la surface réellement exécutée selon les spécifications du Projet.

| Code | U | Désignation | Quantité | Prix | Montant |
|---|---|---|---|---|---|
| mt16lvi060mc | m² | Panneau semi-rigide en laine de verre TECH Slab 3.0 G1 (Panneau Neto) "ISOVER", selon NF EN 13162, revêtu sur une de ses faces par un voile minéral noire, de 30 mm d'épaisseur, conductivité thermique 0,038 W/(mK), densité 70 kg/m³, coefficient d'absorption acoustique moyen 0,65 pour une fréquence de 500 Hz, Euroclasse A2-s1, d0 de réaction au feu selon NF EN 13501-1 et coefficient de résistance à la diffusion de la vapeur d'eau 1. (matériau) | 1.100 | 11487.38 | 12636.12 |
| mo054 | h | Compagnon professionnel III/CP2 poseur d'isolants rigides ou flexibles. (main-d'œuvre) | 0.197 | 1625.89 | 320.30 |
| mo101 | h | Ouvrier professionnel II/OP poseur d'isolants rigides ou flexibles. (main-d'œuvre) | 0.197 | 1182.79 | 233.01 |
| % | % | Frais de chantier des unités d'ouvrage | 2 % | 13189.43 | 263.79 |
|  |  | Coûts directs |  |  | 13453.22 |
