# Jardinière en fonte

- Propriété du fichier: CYPE Ingenieros S.A.
- Format: FIEBDC-3/2016
- Logiciel: Générateur de prix de la construction. CYPE Ingenieros, S.A.
- Date: 04/10/2024
- Zone géographique: Mali
- Devise: XOF
- Coûts indirects: 3 %
- Frais généraux: 13 %
- Bénéfice: 6 %
- TVA: 18 %

## M Mobilier urbain

### MF Fleurissement

#### MFB Jardinières

**MFB010** U Jardinière en fonte.
Jardinière circulaire modèle Casicilíndrica "SANTA & COLE", de 50 cm de diamètre et 86 cm de hauteur, en fonte de fer avec protection anti-oxydante et peinture de couleur grise.
Inclut: Mise en place de la jardinière. Suppression et nettoyage du matériau excédant.
Critère pour le métré: Nombre d'unités prévues, selon documentation graphique du Projet.
Critère pour le mémoire: On mesurera le nombre d'unités réellement exécutées selon les spécifications du Projet.

| Code | U | Désignation | Quantité | Prix | Montant |
|---|---|---|---|---|---|
| mt52jsc010c | U | Jardinière circulaire modèle Casicilíndrica "SANTA & COLE", de 50 cm de diamètre et 86 cm de hauteur, en fonte de fer avec protection anti-oxydante et peinture de couleur grise. (matériau) | 1 | 1009221.37 | 1009221.370 |
| mq04cag010a | h | Camion grue jusqu'à 6 t de charge maximale. (matériel) | 0.22 | 26487.93 | 5827.345 |
| mo041 | h | Compagnon professionnel III/CP2 VRD espaces publics. (main-d'œuvre) | 0.265 | 1582.28 | 419.304 |
| mo087 | h | Ouvrier professionnel II/OP VRD espaces publics. (main-d'œuvre) | 0.265 | 1182.79 | 313.439 |
| % | % | Frais de chantier des unités d'ouvrage | 2 % | 1015781.458 | 20315.629 |
|  |  | Coûts directs |  |  | 1036097.087 |

## Ressources

**mt52jsc010c** U Jardinière circulaire modèle Casicilíndrica "SANTA & COLE"
Données techniques: Coût énergétique 2931.407 MJ; Émission de CO2 181.799 kg
Déchets:
- emballage: re150101 Emballages en papier et en carton. (composant de déchet); quantité 1.548 kg; Code CED 15 01 01; Masse de l'élément 1 kg; Volume 0.001333 m3
