# Collecteur préfabriqué de distribution d'eau pour usage domestique

- Propriété du fichier: CYPE Ingenieros S.A.
- Format: FIEBDC-3/2016
- Logiciel: Générateur de prix de la construction. CYPE Ingenieros, S.A.
- Date: 04/10/2024
- Zone géographique: Mali
- Devise: XOF
- Coûts indirects: 3 %
- Frais généraux: 13 %
- Bénéfice: 6 %
- TVA: 18 %

## T Équipements techniques

### TC ECS et chauffage

#### TCE Systèmes de conduction d'eau

**TCE110** U Collecteur préfabriqué de distribution d'eau pour usage domestique.
Collecteur de polybutylène (PB), "SAUNIER DUVAL", connexions principales femelle-mâle de 22 mm de diamètre, avec trois dérivations de 15 mm de diamètre, logé dans coffret de visite en plastique, de 315x85x315 mm.
Inclut: Implantation. Mise en place et fixation du coffret de visite. Montage des vannes d'isolement. Mise en place et fixation du collecteur. Connexion au réseau de distribution. Contrôle de son bon fonctionnement.
Critère pour le métré: Nombre d'unités prévues, selon documentation graphique du Projet.
Critère pour le mémoire: On mesurera le nombre d'unités réellement exécutées selon les spécifications du Projet.

| Code | U | Désignation | Quantité | Prix | Montant |
|---|---|---|---|---|---|
| mt38acg150c | U | Coffret de visite en plastique, de 315x85x315 mm, avec colliers de 1" et porte, à encastrer. (matériau) | 1 | 14645.33 | 14645.330 |
| mt37als010z | U | Collecteur de polybutylène (PB), "SAUNIER DUVAL", connexions principales femelle-mâle de 22 mm de diamètre, avec trois dérivations de 15 mm de diamètre, selon NF EN ISO 15876-3. (matériau) | 2 | 10256.9 | 20513.800 |
| mt37sve010c | U | Vanne à sphère en laiton nickelé à visser de 3/4". (matériau) | 2 | 6285.02 | 12570.040 |
| mt38www012 | U | Produits complémentaires pour installation de chauffage et d'E.C.S. (matériau) | 1 | 1807 | 1807.000 |
| mo004 | h | Compagnon professionnel III/CP2 chauffagiste. (main-d'œuvre) | 0.339 | 1625.89 | 551.177 |
| mo103 | h | Ouvrier professionnel II/OP chauffagiste. (main-d'œuvre) | 0.339 | 1180.54 | 400.203 |
| % | % | Frais de chantier des unités d'ouvrage | 2 % | 50487.550 | 1009.751 |
|  |  | Coûts directs |  |  | 51497.301 |

Déchets:
- pose: mt37als010z; facteur de déchet 0.0268

## Ressources

**mt38acg150c** U Coffret de visite en plastique, de 315x85x315 mm, avec colliers de 1" et porte, à encastrer
Données techniques: Coût énergétique 0.016 MJ; Émission de CO2 0.026 kg
Déchets:
- emballage: re150101 Emballages en papier et en carton. (composant de déchet); quantité 0.03 kg; Code CED 15 01 01; Masse de l'élément 1 kg; Volume 0.001333 m3

**mt37als010z** U Collecteur de polybutylène (PB)
Données techniques: Coût énergétique 9.707 MJ; Émission de CO2 0.511 kg; Code CED 17 02 03; Masse de l'élément 0.1 kg; Volume 0.000167 m3
Déchets:
- emballage: re150101 Emballages en papier et en carton; quantité 0.035 kg

**mt37sve010c** U Vanne à sphère en laiton nickelé à visser de 3/4"
Données techniques: Coût énergétique 720.409 MJ; Émission de CO2 48.441 kg
Déchets:
- emballage: re150101 Emballages en papier et en carton; quantité 0.072 kg
